# HG Baunach GmbH & Co. KG
Leistungsbeschreibung (GAEB 90, DA81)
Währung: EUR

## LV-Bezeichnung
Datum: 29.06.26

**1 Konsole DN50-65 Stand H285-425**
Baunach Artikel-Stammdaten Version: 29.06.26
Standkonsole schallgedämmt, aus Vierkantprofil
Für rendeMIX-Verteiler rCOL DN50 und rCOL DN65
Höhenverstellbar von 285 bis 425mm
Mit Grundplatte oben und unten sowie Zentriermutter
Galvanisch verzinkt einschl. Schrauben und Dübel
Bis 3m Verteiler sind 2 Konsolen (Wand- oder Stand-)
erforderlich, ab 3m mindestens 3 Konsolen

Fabrikat:  HG Baunach
Art.-Bez.:  Konsole DN50-65 Stand H285-425
Art.-Nr.:  000 217

Liefernachweis:
HG Baunach GmbH & Co. KG
Rheinstraße 7
D-41836 Hückelhoven
Tel: +49(0)24 33 / 970-210
Fax: +49(0)24 33 / 970-219
eMail: info@baunach.net
Internet: www.baunach.net

oder gleichwertig
Menge: 1,000 Stk
