# HG Baunach GmbH & Co. KG
Leistungsbeschreibung (GAEB 90, DA81)
Währung: EUR

## LV-Bezeichnung
Datum: 29.06.26

**1 ST DN25 AD100 P40 RL**
Baunach Artikel-Stammdaten Version: 29.06.26
BAFA-Förderungsmöglichkeit im Rahmen der
Heizungsoptimierung durch einen hydraulischen Abgleich
und Einbau separater Steuerungstechnik
Anbausatz Systemtrennung DN25 leichte Ausführung
komplett,
Kompatibel zu rJET / rSYS 3x4 L, 3x4+ L und 2x4+ L
Produkten in der leichten Ausführung (starke
Ausführungen benötigen Art.-Nr. 001 137 - ST DN25s
AD100 P60 RL)
bestehend aus: Wärmetauscher mit 40 Platten,
Isolierformschale und Rohrsatz ø22×100mm Rohrabstand,
Verschraubungen G1½(i)×G¾(i) flachdichtend
ohne Pumpenflansch
Mit Fühlerhülse im Sekundärkreis-Vorlauf (5)
Kvs = 7,9 · V'max[100mbar] = 2,5m³/h · Q'max[10K] =29kW
PN 10bar, Tmax 120°C
Baugruppe beinhaltet KEIN Pumpenausgleichsstück - PAS
180 - Art.-Nr.: 001 338

Fabrikat:  HG Baunach
Art.-Bez.:  ST DN25 AD100 P40 RL
Art.-Nr.:  001 037

Liefernachweis:
HG Baunach GmbH & Co. KG
Rheinstraße 7
D-41836 Hückelhoven
Tel: +49(0)24 33 / 970-210
Fax: +49(0)24 33 / 970-219
eMail: info@baunach.net
Internet: www.baunach.net

oder gleichwertig
Menge: 1,000 Stk
