# HG Baunach GmbH & Co. KG
Leistungsbeschreibung (GAEB 90, DA81)
Währung: EUR

## LV-Bezeichnung
Datum: 29.06.26

**1 DUVbox DN25s 2x4 VR 3**
Baunach Artikel-Stammdaten Version: 29.06.26
BAFA-Förderungsmöglichkeit im Rahmen der
Heizungsoptimierung durch hydraulischen Abgleich und
Einbau separater Steuerungstechnik
rendeMIX Doppel-Umschalt-Ventil aus zwei
3-Wege-Umschalthähnen DN32×G1½(a) Ms58, Küken und
Deckel Ms58
Zur hocheffizienten Zwei-Zonen-Beladung eines
Pufferspeichers durch einen Wärmeerzeuger mit
Mindestumlauf im Heizbetrieb und bei vorrangiger
Warmwasserbereitung (Drei-Kammer-Verteiler)
2 Stellantriebe EMS 90-2P, 230V~ 50Hz 2,3VA
2-Punkt-Signal, 6Nm (240h), 90°, 60s, rechts
schließend, Adapter grau
Umschaltbaugruppe mit 4 Anschlüssen zum
Pufferspeicher, Cuø35×1, Rohrabstand zum Wärmeerzeuger
200mm, Rohrabstand zum Pufferspeicher 100mm,
DN32×G1½(a) flach
1 integrierte Schwerkraftbremse/Rückflußverhinderer,
Dp10mbar
Erzeugerkreis (NT): Kvs = 10,4 · V'max[250mbar] =
5,2m³/h · Q'max[20K] = 121kW · Q'max[10K] = 60kW ·
Leckrate < 0,1%
6 Thermometer 0-120°C, ø63mm, Löthülsen Ms58
6 Kugelhahnverschraubungen, Durchgang DN32, PN25,
G1½(i)×Rp1¼ flachdichtend, Stopfbuchse, Spindel mit
4-Kant Antrieb SW25
Isolierformschale EPP 40g/l, schwarz, 450×450mm,
Schnellmontagesatz
Mit Pumpenflansch G1½(i) für Pumpe DN25 am
ungemischten Heizkreisvorlauf (3)
Baugruppe beinhaltet KEIN Pumpenausgleichsstück - PAS
L180 (T.-Nr.: 001 338)
Baugruppe enthält keine Pumpe
Modell DN 25 - Verteilerbaugruppe für
Verteileranschluss von RECHTS, PN 10bar, Tmax 120°C

Fabrikat:  HG Baunach
Art.-Bez.:  DUVbox DN25s 2x4 VR 3
Art.-Nr.:  001 151

Liefernachweis:
HG Baunach GmbH & Co. KG
Rheinstraße 7
D-41836 Hückelhoven
Tel: +49(0)24 33 / 970-210
Fax: +49(0)24 33 / 970-219
eMail: info@baunach.net
Internet: www.baunach.net

oder gleichwertig
Menge: 1,000 Stk
