# HG Baunach GmbH & Co. KG
Leistungsbeschreibung (GAEB 90, DA81)
Währung: EUR

## LV-Bezeichnung
Datum: 29.06.26

**1 rMIX DN32 2x4 R 15**
Baunach Artikel-Stammdaten Version: 29.06.26
BAFA-Förderungsmöglichkeit im Rahmen der
Heizungsoptimierung durch hydraulischen Abgleich und
Einbau separater Steuerungstechnik
rendeMIX Mehrwege-Mischverteiler mit
3/3-Wege-Tangential-Mischhahn DN32×G1½(a) MsGuss
(Adapter rot), Küken und Deckel Ms58
Zur hocheffizienten Nutzung des Rücklaufes eines
ungemischten Hochtemperaturkreises in einem gemischten
Niedertemperaturkreis an einem Brennwertkessel, einem
Schichtspeicher oder einer Wärmeübergabestation
Stellantrieb EMS 240, 230V~ 50Hz 3,5VA 3-Punkt-Signal,
5Nm (240h), 240°, 93s
Zweikreis-Verteilerbaugruppe mit 2 Anschlüssen zur
Wärmequelle und 4 Anschlüssen zu den Wärmesenken,
Cuø35×1, DN32×G1½(a) flach, Rohrabstand 100mm
3 integrierte Schwerkraftbremsen/Rückflußverhinderer,
Dp10mbar
Direktheizkreis (HT): Kvs = 15,8 · V'max[100mbar] =
5m³/h · Q'max[20K] = 116kW - Mischkreis (NT): Kvs =
18,9 · V'max[100mbar] = 6m³/h · Q'max[10K] = 70kW ·
Leckrate < 0,1%
6 Thermometer 0-120°C, ø63mm, Löthülsen Ms58
6 Kugelhahnverschraubungen, Durchgang DN32, PN25,
G1½(i)×Rp1¼ flachdichtend, Stopfbuchse, Spindel mit
4-Kant Antrieb SW25
Isolierformschale EPP 40g/l, schwarz, 450×450mm,
Schnellmontagesatz
Mit Pumpenflanschen G1½(i) für Pumpen DN25 am
Wärmeerzeugervorlauf (1) und Mischkreisvorlauf (5)
Baugruppe beinhaltet ZWEI Pumpenausgleichsstücke - PAS
L180 - mit Verschraubungen G1½(a)×G1½(i) zum Ausgleich
einer Pumpe DN25, Länge 180mm, isoliert (T.-Nr.: 001
338)
Baugruppe enthält keine Pumpe
Modell DN 32, PN 10bar, Tmax 120°C

Fabrikat:  HG Baunach
Art.-Bez.:  rMIX DN32 2x4 R 15
Art.-Nr.:  001 275

Liefernachweis:
HG Baunach GmbH & Co. KG
Rheinstraße 7
D-41836 Hückelhoven
Tel: +49(0)24 33 / 970-210
Fax: +49(0)24 33 / 970-219
eMail: info@baunach.net
Internet: www.baunach.net

oder gleichwertig
Menge: 1,000 Stk
