# HG Baunach GmbH & Co. KG
Leistungsbeschreibung (GAEB 90, DA81)
Währung: EUR

## LV-Bezeichnung
Datum: 29.06.26

**1 DÜV DN15 2x2 MUL-Set L**
Baunach Artikel-Stammdaten Version: 29.06.26
BAFA-Förderungsmöglichkeit im Rahmen der
Heizungsoptimierung durch einen hydraulischen Abgleich
und Einbau separater Steuerungstechnik
rendeMIX MindestUmlaufSet bestehend aus
DifferenzdruckÜberströmVentil DN15 Ms, stufenlos
einstellbar 100-500mbar, voreingestellt auf 180mbar
Zur Sicherung des Mindestumlaufes im Thermen- oder
Kesselkreis einer rendeMIX 2x4 L oder rendeMIX 3x4 L
Rücklaufnutzung ohne hydraulische Weiche bis 500l/h
Mit 2 Anschlüssen (3' - 4') zum Heizkreis, DN32×G1½(a)
flach, direkt verschraubbar mit den 2
Heizkreisanschlüssen (3 - 4) einer rendeMIX 2x4 oder
rendeMIX 3x4 Baugruppe OHNE Heizkreis-Pumpenflansch (3)
Cuø35×1, Armaflex-gedämmt, Rohrabstand 100mm,
Gesamtlänge 180mm
PN 10bar, Tmax 120°C
Sollwertbereich 100-500mbar, V'max 0,5m³/h
ACHTUNG: NUR FÜR THERMEN UND KESSEL MIT INTEGRIERTER
ODER EXTERNER KESSELKREISPUMPE GEEIGNET!

Fabrikat:  HG Baunach
Art.-Bez.:  DÜV DN15 2x2 MUL-Set L
Art.-Nr.:  001 344

Liefernachweis:
HG Baunach GmbH & Co. KG
Rheinstraße 7
D-41836 Hückelhoven
Tel: +49(0)24 33 / 970-210
Fax: +49(0)24 33 / 970-219
eMail: info@baunach.net
Internet: www.baunach.net

oder gleichwertig
Menge: 1,000 Stk
