# HG Baunach GmbH & Co. KG
Leistungsbeschreibung (GAEB 90, DA81)
Währung: EUR

## LV-Bezeichnung
Datum: 29.06.26

**1 PAS DN25 L88**
Baunach Artikel-Stammdaten Version: 29.06.26
BAFA-Förderungsmöglichkeit im Rahmen der
Heizungsoptimierung durch einen hydraulischen Abgleich
und Einbau separater Steuerungstechnik
Doppelflansch DN32 mit flachdichtenden Verschraubungen
G1½(a)×G1½(i) Länge 88mm, isoliert
In Kombination mit externem RV/DV-Adapter (Art.-Nr.:
000 213, Länge: 90mm) Zum Ausgleich einer Pumpe DN25
von 180mm Länge
PN 10bar, Tmax 120°C

Fabrikat:  HG Baunach
Art.-Bez.:  PAS DN25 L88
Art.-Nr.:  001 347

Liefernachweis:
HG Baunach GmbH & Co. KG
Rheinstraße 7
D-41836 Hückelhoven
Tel: +49(0)24 33 / 970-210
Fax: +49(0)24 33 / 970-219
eMail: info@baunach.net
Internet: www.baunach.net

oder gleichwertig
Menge: 1,000 Stk
