# HG Baunach GmbH & Co. KG
Leistungsbeschreibung (GAEB 90, DA81)
Währung: EUR

## LV-Bezeichnung
Datum: 29.06.26

**1 rMIX DN25s 2x3 VLR 5**
Baunach Artikel-Stammdaten Version: 29.06.26
BAFA-Förderungsmöglichkeit im Rahmen der
Heizungsoptimierung durch hydraulischen Abgleich und
Einbau separater Steuerungstechnik
rendeMIX Mehrwege-Mischverteiler mit
3/3-Wege-Tangential-Mischhahn DN25×G1½(a) MsGuss
(Adapter rot), Küken und Deckel Ms58
Zur hocheffizienten Zwei-Zonen-Beladung eines
Pufferspeichers durch einen Wärmeerzeuger mit
Rücklauftemperaturanhebung als Mischkreis
(Drei-Kammer-Verteiler)
Stellantrieb EMS 240, 230V~ 50Hz 3,5VA 3-Punkt-Signal,
5Nm (240h), 240°, 93s
Rücklaufanhebungsgruppe mit 3 Anschlüssen zum
Pufferspeicher, Cuø35×1, Rohrabstand zum
Pufferspeicher 100mm, Rohrabstand zum Mischkreis
200mm, DN32×G1½(a) flach
2 integrierte Schwerkraftbremsen/Rückflußverhinderer,
Dp10mbar
Erzeugerkreis (HT-RLA): Kvs = 12,9 · V'max[250mbar] =
6,5m³/h · Q'max[20K] = 151kW · Q'max[10K] = 76kW ·
Leckrate < 0,1%
5 Thermometer 0-120°C, ø63mm, Löthülsen Ms58
5 Kugelhahnverschraubungen, Durchgang DN32, PN25,
G1½(i)×Rp1¼ flachdichtend, Stopfbuchse, Spindel mit
4-Kant Antrieb SW25
Isolierformschale EPP 40g/l, schwarz, 300×450mm,
Schnellmontagesatz
Mit Pumpenflansch G1½(i) für Pumpe DN25 am gemischten
Wärmeerzeugerrücklauf (5)
Baugruppe beinhaltet KEIN Pumpenausgleichsstück - PAS
L180 (T.-Nr.: 001 338)
Baugruppe enthält keine Pumpe
Modell DN 25 - Verteilerbaugruppe für
Verteileranschluss von LINKS, PN 10bar, Tmax 120°C

Fabrikat:  HG Baunach
Art.-Bez.:  rMIX DN25s 2x3 VLR 5
Art.-Nr.:  001 368

Liefernachweis:
HG Baunach GmbH & Co. KG
Rheinstraße 7
D-41836 Hückelhoven
Tel: +49(0)24 33 / 970-210
Fax: +49(0)24 33 / 970-219
eMail: info@baunach.net
Internet: www.baunach.net

oder gleichwertig
Menge: 1,000 Stk
