# HG Baunach GmbH & Co. KG
Leistungsbeschreibung (GAEB 90, DA81)
Währung: EUR

## LV-Bezeichnung
Datum: 21.10.26

**1 DUVbox DN25 2x3 COW1**
Baunach Artikel-Stammdaten Version: 21.10.26
BAFA-Förderungsmöglichkeit im Rahmen der
Heizungsoptimierung durch hydraulischen Abgleich und
Einbau separater Steuerungstechnik
rendeMIX Doppel-Umschalt-Ventil aus zwei
3-Wege-Umschalthähnen DN32×G1½(a) Ms58, Küken und
Deckel Ms58
Zur hocheffizienten Zwei-Zonen-Beladung eines
Pufferspeichers durch einen Wärmeerzeuger mit
Mindestumlauf im Heizbetrieb und bei vorrangiger
Warmwasserbereitung, Anschluss OBERHALB eines
Kugelhahn-Anschluss-Sets, TEILBELADUNG der
Heizungszone (bis zum lila Anschluss)
2 Stellantriebe EMS 90-2P, 230V~ 50Hz 2,3VA
2-Punkt-Signal, 6Nm (240h), 90°, 60s, rechts
schließend, Adapter grau
Umschaltbaugruppe mit 3 Anschlüssen zum
Pufferspeicher, Cuø35×1, Rohrabstand zum Wärmeerzeuger
200mm, Rohrabstand zum Pufferspeicher 100mm,
DN32×G1½(a) flach
1 integrierte Schwerkraftbremse/Rückflußverhinderer,
Dp10mbar
Erzeugerkreis (NT): Kvs = 9,4 · V'max[250mbar] =
4,7m³/h · Q'max[20K] = 109kW · Q'max[10K] = 55kW ·
Leckrate < 0,1%
5 Thermometer 0-120°C, ø63mm, Löthülsen Ms58
2 Kugelhahnverschraubungen, Durchgang DN25, PN32,
G1½(i)×Rp1 flachdichtend, Stopfbuchse,
Plombierungs-Bohrung, Spindel mit Alu-Flügel-Griff
Isolierformschale EPP 40g/l, schwarz, 300×450mm,
Schnellmontagesatz
Ohne Pumpenflansche
Baugruppe beinhaltet KEIN Pumpenausgleichsstück - PAS
L180 (T.-Nr.: 001 338)
Mit Blindverschraubung bestehend aus G1½
Überwurfschraube aus Messing, Edelstahlscheibe und
Isokappe
Modell DN 25 - leichte Ausführung, PN 10bar, Tmax 120°C

Fabrikat:  HG Baunach
Art.-Bez.:  DUVbox DN25 2x3 COW1
Art.-Nr.:  001 396

Liefernachweis:
HG Baunach GmbH & Co. KG
Rheinstraße 7
D-41836 Hückelhoven
Tel: +49(0)24 33 / 970-210
Fax: +49(0)24 33 / 970-219
eMail: info@baunach.net
Internet: www.baunach.net

oder gleichwertig
Menge: 1,000 Stk
