# HG Baunach GmbH & Co. KG
Leistungsbeschreibung (GAEB 90, DA81)
Währung: EUR

## LV-Bezeichnung
Datum: 29.06.26

**1 rMIX DN25s 3x3C VL 6**
Baunach Artikel-Stammdaten Version: 29.06.26
BAFA-Förderungsmöglichkeit im Rahmen der
Heizungsoptimierung durch hydraulischen Abgleich und
Einbau separater Steuerungstechnik
rendeMIX Mehrwege-Mischverteiler mit
3/3-Wege-Tangential-Mischhahn DN25×G1½(a) MsGuss
(Adapter rot), Küken und Deckel Ms58
Zur hocheffizienten Zwei-Zonen-Beladung eines
Pufferspeichers durch einen Wärmeerzeuger mit
Rücklauftemperaturanhebung und separatem
Abgaskondensator oder zwei Rücklaufanschlüssen
(Drei-Kammer-Verteiler)
Stellantrieb EMS 240, 230V~ 50Hz 3,5VA 3-Punkt-Signal,
5Nm (240h), 240°, 93s
Mischerbaugruppe mit 3 Anschlüssen zur Wärmequelle und
separatem Ladekreisausgang, Cuø35×1, Rohrabstand
100mm, DN32×G1½(a) flach
1 integrierter Rückflußverhinderer, Dp10mbar und 1
externer Vorlauf-Differenzdruckregler, Dp80mbar am
Mischkreisvorlauf (5) in Ms58-Adapter L 90mm montiert
Erzeugerkreis (HT-RLA): Kvs = 11,6 · V'max[250mbar] =
5,8m³/h · Q'max[20K] = 135kW · Leckrate < 0,1% -
Condenserkreis (NT): Kvs = 9,2 · V'max[250mbar] =
4,6m³/h · Q'max[10K] = 53kW
6 Thermometer 0-120°C, ø63mm, Löthülsen Ms58
6 Kugelhahnverschraubungen, Durchgang DN32, PN25,
G1½(i)×Rp1¼ flachdichtend, Stopfbuchse, Spindel mit
4-Kant Antrieb SW25
Isolierformschale EPP 40g/l, schwarz, 300×450mm,
Schnellmontagesatz
Mit Pumpenflansch G1½(i) für Pumpe DN25 am
Wärmerzeugervorlauf (6)
Baugruppe beinhaltet EIN Pumpenausgleichsstück PAS
L180 (T.-Nr.: 001 338) und EIN Pumpenausgleichsstück
PAS L90  (T.-Nr.: 001 347) - beide mit Verschraubungen
G1½(a)×G1½(i) zum Ausgleich einer Pumpe DN25, Länge
180mm/90mm, isoliert
Baugruppe enthält keine Pumpe
Modell DN 25 - Verteilerbaugruppe für
Verteileranschluss von LINKS, PN 10bar, Tmax 120°C
ACHTUNG: NICHT OHNE VORLAUF-TEMPERATUR-BEGRENZER (VTB)
THERMOSTAT-VENTIL VERWENDBAR! Verfügbar in DN32s
(T.-Nr. 996 106), DN40s (T.-Nr. 996 107) oder DN50s
(T.-Nr. 996 108).

Fabrikat:  HG Baunach
Art.-Bez.:  rMIX DN25s 3x3C VL 6
Art.-Nr.:  001 440

Liefernachweis:
HG Baunach GmbH & Co. KG
Rheinstraße 7
D-41836 Hückelhoven
Tel: +49(0)24 33 / 970-210
Fax: +49(0)24 33 / 970-219
eMail: info@baunach.net
Internet: www.baunach.net

oder gleichwertig
Menge: 1,000 Stk
