# HG Baunach GmbH & Co. KG
Leistungsbeschreibung (GAEB 90, DA81)
Währung: EUR

## LV-Bezeichnung
Datum: 29.06.26

**1 FRIbox ZK DN25 3x2 COW2**
Baunach Artikel-Stammdaten Version: 29.06.26
BAFA-Förderungsmöglichkeit im Rahmen der
Heizungsoptimierung durch hydraulischen Abgleich und
Einbau separater Steuerungstechnik
rendeMIX Doppel-Umschalt-Misch-Ventil aus einem
3-Wege-Umschalthahn und einem 3-Wege-Mischhahn, beide
DN32×G1½(a) Ms58, Küken und Deckel Ms58
Zur hocheffizienten Zwei-Zonen-Entladung eines
Pufferspeichers durch eine Frischwasserstation mit
Zirkulations- und Kalkschutzfunktion, Anschluss
OBERHALB eines Kugelhahn-Anschluss-Sets
Umschaltkreis: Stellantrieb EMS 90-2P, 230V~ 50Hz
2,3VA 2-Punkt-Signal, 6Nm (240h), 90°, 60s, Links
schließend, Adapter grau. Mischkreis: Stellantrieb EMS
90-3P, 230V~ 50Hz 3,5VA 3-Punkt-Signal, 5Nm (240h),
90°, 70s, Adapter grau
Umschalt/Mischerbaugruppe mit 3 Anschlüssen zum
Pufferspeicher, Rohrabstand zum Pufferspeicher
100/200mm, DN32×G1½(a) flachdichtend, Rohrabstand zur
Frischwasserstation 300mm, DN32×G1½(a) flachdichtend
ohne integrierte Schwerkraftbremse/Rückflußverhinderer
Verbraucherkreis: Kvs = 10,1 · V'max[250mbar] =
5,1m³/h · Q'max[20K] = 119kW · Q'max[10K] = 59kW ·
Leckrate < 0,1%
Ohne Thermometer
2 Fühler-Kugelhahnverschraubungen, Durchgang DN25,
PN20, G1½(i)×Rp1 flachdichtend, Stopfbuchse, Spindel
mit Alu-Flügelgriff, mit Tauchfühleranschluss ø5-6mm
Ohne Isolierformschale und Schnellmontagesatz
Ohne Pumpenflansche
Baugruppe beinhaltet KEIN Pumpenausgleichsstück - PAS
L180 (T.-Nr.: 001 338)
Mit Blindverschraubung bestehend aus G1½
Überwurfschraube mit gekürzter Schlüsselfäche aus
Messing und Edelstahlscheibe
Modell DN 25 - leichte Ausführung, PN 10bar, Tmax 120°C

Fabrikat:  HG Baunach
Art.-Bez.:  FRIbox ZK DN25 3x2 COW2
Art.-Nr.:  001 489

Liefernachweis:
HG Baunach GmbH & Co. KG
Rheinstraße 7
D-41836 Hückelhoven
Tel: +49(0)24 33 / 970-210
Fax: +49(0)24 33 / 970-219
eMail: info@baunach.net
Internet: www.baunach.net

oder gleichwertig
Menge: 1,000 Stk
