# HG Baunach GmbH & Co. KG
Leistungsbeschreibung (GAEB 90, DA81)
Währung: EUR

## LV-Bezeichnung
Datum: 29.06.26

**1 rSYS DN25 2x4 RH 35**
Baunach Artikel-Stammdaten Version: 29.06.26
BAFA-Förderungsmöglichkeit im Rahmen der
Heizungsoptimierung durch hydraulischen Abgleich und
Einbau separater Steuerungstechnik
rendeMIX Mehrwege-Mischverteiler mit
3/2-Wege-Tangential-Mischhahn DN25×G1½(a) MsGuss
(Adapter grün), Küken und Deckel Ms58
Zur hocheffizienten Nutzung des Rücklaufes eines
ungemischten Hochtemperaturkreises in einem gemischten
Niedertemperaturkreis mittels hocheffizientem Betrieb
einer Systemtrennung über Durchflusssteuerung an einem
Brennwertkessel, einem Schichtspeicher oder einer
Wärmeübergabestation
Stellantrieb EMS 240, 230V~ 50Hz 3,5VA 3-Punkt-Signal,
5Nm (240h), 240°, 93s
Zweikreis-Verteilerbaugruppe mit 2 Anschlüssen zur
Wärmequelle und 4 Anschlüssen zu den Wärmesenken,
Cuø35×1, DN32×G1½(a) flach, Rohrabstand 100mm
2 integrierte Schwerkraftbremsen/Rückflußverhinderer,
Dp10mbar
Direktheizkreis (HT): Kvs = 6,2 · V'max[100mbar] =
2m³/h · Q'max[20K] = 47kW - Mischkreis (NT) mit ST
DN25: Kvs = 5,7 · V'max[100mbar] = 1,8m³/h ·
Q'max[10K] = 21kW · Leckrate < 0,1%
6 Thermometer 0-120°C, ø63mm, Löthülsen Ms58
6 Kugelhahnverschraubungen, Durchgang DN25, PN32,
G1½(i)×Rp1 flachdichtend, Stopfbuchse,
Plombierungs-Bohrung, Spindel mit Alu-Flügel-Griff
Isolierformschale EPP 40g/l, schwarz, 450×450mm,
Schnellmontagesatz
Mit Pumpenflanschen G1½(i) für Pumpen DN25 am
ungemischten Heiz- (3) und Mischkreisvorlauf (5)
Baugruppe beinhaltet EIN Pumpenausgleichsstück - PAS
L180 - mit Verschraubungen G1½(a)×G1½(i) zum Ausgleich
einer Pumpe DN25, Länge 180mm, isoliert (T.-Nr.: 001
338)
Baugruppe enthält keine Pumpe
Modell DN 25 - leichte Ausführung, PN 10bar, Tmax 120°C
ACHTUNG: NICHT OHNE SYSTEMTRENNUNG VERWENDBAR!

Fabrikat:  HG Baunach
Art.-Bez.:  rSYS DN25 2x4 RH 35
Art.-Nr.:  001 549

Liefernachweis:
HG Baunach GmbH & Co. KG
Rheinstraße 7
D-41836 Hückelhoven
Tel: +49(0)24 33 / 970-210
Fax: +49(0)24 33 / 970-219
eMail: info@baunach.net
Internet: www.baunach.net

oder gleichwertig
Menge: 1,000 Stk
