# HG Baunach GmbH & Co. KG
Leistungsbeschreibung (GAEB 90, DA81)
Währung: EUR

## LV-Bezeichnung
Datum: 29.06.26

**1 rSYS DN25 2x4+UV R**
Baunach Artikel-Stammdaten Version: 29.06.26
BAFA-Förderungsmöglichkeit im Rahmen der
Heizungsoptimierung durch hydraulischen Abgleich und
Einbau separater Steuerungstechnik
rendeMIX Mehrwege-Mischverteiler mit
3/2-Wege-Tangential-Mischhahn DN25×G1½(a) MsGuss
(Adapter rot) und 3-Wege-Mischhahn DN32×G1½(a) Ms58,
Küken und Deckel Ms58
Zur hocheffizienten Nutzung des Rücklaufes eines über
Umschaltventil gesteuerten ungemischten
Hochtemperaturkreises (Ladekreis) in einem gemischten
Niedertemperaturkreis (Mischkreis) mittels
hocheffizientem Betrieb einer Systemtrennung über
Durchflusssteuerung an einem Brennwertkessel mit
Mindestumlauf
Ladekreis: Stellantrieb EMS 90-2P, 230V~ 50Hz 2,3VA
2-Punkt-Signal, 6Nm (240h), 90°, 60s, links
schließend, Adapter grau. Mischkreis: Stellantrieb EMS
240, 230V~ 50Hz 3,5VA 3-Punkt-Signal, 5Nm (240h),
240°, 93s
Zweikreis-Verteilerbaugruppe mit 2 Anschlüssen zur
Wärmequelle und 4 Anschlüssen zu den Wärmesenken,
Cuø35×1, DN32×G1½(a) flach, Rohrabstand 100mm
1 integrierte Schwerkraftbremse/Rückflußverhinderer,
Dp10mbar
Ladekreis (HT): Kvs = 12,5 · V'max[100mbar] = 4m³/h ·
Q'max[20K] = 93kW · Leckrate < 0,1% - Mischkreis (NT)
für Systemtrennung bauseits: Kvs = 9,4 ·
V'max[100mbar] = 3m³/h · Q'max[10K] = 35kW · Leckrate
< 0,1%
6 Thermometer 0-120°C, ø63mm, Löthülsen Ms58
6 Kugelhahnverschraubungen, Durchgang DN25, PN32,
G1½(i)×Rp1 flachdichtend, Stopfbuchse,
Plombierungs-Bohrung, Spindel mit Alu-Flügel-Griff
Isolierformschale EPP 40g/l, schwarz, 450×450mm,
Schnellmontagesatz
Ohne Pumpenflansche
Baugruppe beinhaltet KEIN Pumpenausgleichsstück - PAS
L180 (T.-Nr.: 001 338)
Baugruppe enthält keine Pumpe
Modell DN 25 - leichte Ausführung, PN 10bar, Tmax 120°C
ACHTUNG: NICHT OHNE SYSTEMTRENNUNG VERWENDBAR!

Fabrikat:  HG Baunach
Art.-Bez.:  rSYS DN25 2x4+UV R
Art.-Nr.:  001 557

Liefernachweis:
HG Baunach GmbH & Co. KG
Rheinstraße 7
D-41836 Hückelhoven
Tel: +49(0)24 33 / 970-210
Fax: +49(0)24 33 / 970-219
eMail: info@baunach.net
Internet: www.baunach.net

oder gleichwertig
Menge: 1,000 Stk
