# HG Baunach GmbH & Co. KG
Leistungsbeschreibung (GAEB 90, DA81)
Währung: EUR

## LV-Bezeichnung
Datum: 29.06.26

**1 rSYS DN25 3x4+3mix L**
Baunach Artikel-Stammdaten Version: 29.06.26
BAFA-Förderungsmöglichkeit im Rahmen der
Heizungsoptimierung durch hydraulischen Abgleich und
Einbau separater Steuerungstechnik
rendeMIX Mehrwege-Mischverteiler mit
3/2-Wege-Tangential-Mischhahn DN25×G1½(a) MsGuss
(Adapter grün) und 3-Wege-Mischhahn DN32×G1½(a) Ms58,
Küken und Deckel Ms58
Zur hocheffizienten Zwei-Zonen-Entladung eines
Pufferspeichers in einem gemischten
Niedertemperaturkreis (2. Mischkreis) mittels
hocheffizientem Betrieb einer Systemtrennung über
Durchflusssteuerung unter hocheffizienter Nutzung des
Rücklaufes eines gemischten Hochtemperaturkreises (1.
Mischkreis)
1. Mischkreis: Stellantrieb EMS 90-3P, 230V~ 50Hz
3,5VA 3-Punkt-Signal, 5Nm (240h), 90°, 70s, Adapter
grau. 2. Mischkreis: Stellantrieb EMS 240, 230V~ 50Hz
3,5VA 3-Punkt-Signal, 5Nm (240h), 240°, 93s
Zweikreis-Verteilerbaugruppe mit 3 Anschlüssen zum
Wärmeerzeuger (Puffer oder Kessel mit
Abgaswärmetauscher), Cuø35×1, Rohrabstand 100mm,
DN32×G1½(a) flach
2 integrierte Schwerkraftbremsen/Rückflußverhinderer,
Dp10mbar
1. Mischkreis (HT): Kvs = 12,5 · V'max[100mbar] =
4m³/h · Q'max[20K] = 93kW · Leckrate < 0,1% - 2.
Mischkreis (NT) für Systemtrennung bauseits: Kvs = 9,4
· V'max[100mbar] = 3m³/h · Q'max[10K] = 35kW ·
Leckrate < 0,1%
7 Thermometer 0-120°C, ø63mm, Löthülsen Ms58
7 Kugelhahnverschraubungen, Durchgang DN25, PN32,
G1½(i)×Rp1 flachdichtend, Stopfbuchse,
Plombierungs-Bohrung, Spindel mit Alu-Flügel-Griff
Isolierformschale EPP 40g/l, schwarz, 450×450mm,
Schnellmontagesatz
Ohne Pumpenflansche
Baugruppe beinhaltet KEIN Pumpenausgleichsstück - PAS
L180 (T.-Nr.: 001 338)
Baugruppe enthält keine Pumpe
Modell DN 25 - leichte Ausführung, PN 10bar, Tmax 120°C
ACHTUNG: NICHT OHNE SYSTEMTRENNUNG VERWENDBAR!

Fabrikat:  HG Baunach
Art.-Bez.:  rSYS DN25 3x4+3mix L
Art.-Nr.:  001 570

Liefernachweis:
HG Baunach GmbH & Co. KG
Rheinstraße 7
D-41836 Hückelhoven
Tel: +49(0)24 33 / 970-210
Fax: +49(0)24 33 / 970-219
eMail: info@baunach.net
Internet: www.baunach.net

oder gleichwertig
Menge: 1,000 Stk
