# HG Baunach GmbH & Co. KG
Leistungsbeschreibung (GAEB 90, DA81)
Währung: EUR

## LV-Bezeichnung
Datum: 29.06.26

**1 rMIX DN50 3x3C VR**
Baunach Artikel-Stammdaten Version: 29.06.26
BAFA-Förderungsmöglichkeit im Rahmen der
Heizungsoptimierung durch hydraulischen Abgleich und
Einbau separater Steuerungstechnik
rendeMIX Mehrwege-Mischverteiler aus zwei kaskadierten
3-Wege-Mischhähnen DN50×FlPN6 GrauGuss, Küken und
Deckel GrauGuss
Zur hocheffizienten Zwei-Zonen-Beladung eines
Pufferspeichers durch einen Wärmeerzeuger mit
Rücklauftemperaturanhebung und separatem
Abgaskondensator oder zwei Rücklaufanschlüssen
(Drei-Kammer-Verteiler)
Stellantrieb EMS 90-3P, 230V~ 50Hz 3,5VA
3-Punkt-Signal, 20Nm, 90°, 95s
Mischerbaugruppe mit 3 Anschlüssen zur Wärmequelle und
separatem Ladekreisausgang, St-DN50, Rohrabstand
290mm, DN50×FlPN6
ohne integrierte Schwerkraftbremse/Rückflußverhinderer
Leistungsdaten werden in Kürze veröffentlicht
Ohne Thermometer
Ohne Kugelhahnverschraubung
Ohne Isolierformschale und Schnellmontagesatz
Mit Pumpenflansch DN50 PN6
Baugruppe beinhaltet KEIN Pumpenausgleichsstück - PAS
L180 (T.-Nr.: 001 338)
Baugruppe enthält keine Pumpe
Modell DN 50 - Verteilerbaugruppe für
Verteileranschluss von RECHTS, PN 6bar, Tmax 120°C
ACHTUNG: NICHT OHNE VORLAUF-TEMPERATUR-BEGRENZER (VTB)
THERMOSTAT-VENTIL VERWENDBAR! Verfügbar in DN32s
(T.-Nr. 996 106), DN40s (T.-Nr. 996 107) oder DN50s
(T.-Nr. 996 108).

Fabrikat:  HG Baunach
Art.-Bez.:  rMIX DN50 3x3C VR
Art.-Nr.:  001 805

Liefernachweis:
HG Baunach GmbH & Co. KG
Rheinstraße 7
D-41836 Hückelhoven
Tel: +49(0)24 33 / 970-210
Fax: +49(0)24 33 / 970-219
eMail: info@baunach.net
Internet: www.baunach.net

oder gleichwertig
Menge: 1,000 Stk
