# HG Baunach GmbH & Co. KG
Leistungsbeschreibung (GAEB 90, DA81)
Währung: EUR

## LV-Bezeichnung
Datum: 29.06.26

**1 rSTOR +Entleerungs-Muffe Rp½**
Baunach Artikel-Stammdaten Version: 29.06.26
Zusatzoption bei Speicher rSTOR 600-2.000
Zur komfortablen Entleerung des rSTOR Puffers

Fabrikat:  HG Baunach
Art.-Bez.:  rSTOR +Entleerungs-Muffe Rp½
Art.-Nr.:  001 928

Liefernachweis:
HG Baunach GmbH & Co. KG
Rheinstraße 7
D-41836 Hückelhoven
Tel: +49(0)24 33 / 970-210
Fax: +49(0)24 33 / 970-219
eMail: info@baunach.net
Internet: www.baunach.net

oder gleichwertig
Menge: 1,000 Stk
