# HG Baunach GmbH & Co. KG
Leistungsbeschreibung (GAEB 90, DA81)
Währung: EUR

## LV-Bezeichnung
Datum: 29.06.26

**1 rTANK 200 NL3-5**
Baunach Artikel-Stammdaten Version: 29.06.26
Edelstahl-Trinkwasser-Speichererwärmer in stehender
Ausführung, Energieeffizienzklasse B
Mit zwei fest eingebauten Glattrohr-Wärmetauschern Zur
effizienten, schnellen und hygienischen
Trinkwasser-Erwärmung
Dauerleistung bei Trinkwassererwärmung:
unten: 20 kW (85/50°C) = 8,2  l/min (10/45°C) | 8 kW
(55/45°C) = 3,3 l/min (10/45°C)
oben: 20 kW (85/50°C) = 8,2 l/min (10/45°C) | 8 kW
(55/45°C) = 3,3 l/min (10/45°C)
gesamt: 40 kW (85/50°C) = 16,4 l/min (10/45°C) NL = 5
| 16 kW (55/45°C) = 6,6 l/min (10/45°C) NL = 3
Behälter: Inhalt = 200 Liter, H 1.362 mm, ø 500 mm, m
= 75 kg
PN 10 bar, Tmax 95°C, Material: Edelstahl 1.4571
(X6CrNiMoTi17-12-2), AISI 316Ti, V4A (Chlor-beständig
bis 300 mg/l)
mit 3 Fühlerklemmleisten für Fühler-ø 6-12 mm
hygienische bodennahe Aufheizung, Kaltwassereinlauf
mit Prallblech zur Strömungsdämpfung
Wärmetauscher: Heizfläche unten: 0,9 m▓, oben: 0,9 m▓
PN 25bar, Tmax 160°C, Material: Edelstahl 1.4571
(X6CrNiMoTi17-12-2), AISI 316Ti, V4A (Chlor-beständig
bis 300 mg/l)
Isolierung: Polyestervlies, 100 mm stark, schwer
entflammbar, Außenmantel: Polystyrol silbergrau,
Deckel: Polystyrol schwarz: H = 1.462 mm, ø 700 mm
Thermometer: 0-120°C, Kl. 1, ø 100 mm mit
Edelstahltauchhülse R½ (Material 1.4571)
Anschlüsse: Kalt/Warmwasser G1(a), Zirkulation G¾(i),
Entlüftung Rp1, Thermometer Rp½, Heizwendel G1(a),
Handloch 120/180 mm
Lieferung: komplett in Folienverpackung auf Palette
80x80 cm

Fabrikat:  HG Baunach
Art.-Bez.:  rTANK 200 NL3-5
Art.-Nr.:  001 932

Liefernachweis:
HG Baunach GmbH & Co. KG
Rheinstraße 7
D-41836 Hückelhoven
Tel: +49(0)24 33 / 970-210
Fax: +49(0)24 33 / 970-219
eMail: info@baunach.net
Internet: www.baunach.net

oder gleichwertig
Menge: 1,000 Stk
