# HG Baunach GmbH & Co. KG
Leistungsbeschreibung (GAEB 90, DA81)
Währung: EUR

## LV-Bezeichnung
Datum: 29.06.26

**1 rTANK 400 Mono-Set**
Baunach Artikel-Stammdaten Version: 29.06.26
rTANK Zubehör
Zum monovalenten Betrieb des bivalenten rTANK 400
Verbindungs-Wellrohr DN32 isoliert mit 2x
Überwurfmuttern G1½(i) und 2x Dichtung
Länge: 450mm
PN 10bar, Tmax 120°C

Fabrikat:  HG Baunach
Art.-Bez.:  rTANK 400 Mono-Set
Art.-Nr.:  001 944

Liefernachweis:
HG Baunach GmbH & Co. KG
Rheinstraße 7
D-41836 Hückelhoven
Tel: +49(0)24 33 / 970-210
Fax: +49(0)24 33 / 970-219
eMail: info@baunach.net
Internet: www.baunach.net

oder gleichwertig
Menge: 1,000 Stk
