# HG Baunach GmbH & Co. KG
Leistungsbeschreibung (GAEB 90, DA81)
Währung: EUR

## LV-Bezeichnung
Datum: 29.06.26

**1 rSTOR 1250 P4**
Baunach Artikel-Stammdaten Version: 29.06.26
Stahl-Pufferspeicher in stehender Ausführung
Stahl-Pufferspeicher mit vier fest eingebauten
Tellerscheiben Zur Verringerung der
durchströmungsbedingten Turbulenzen
4×2 Behälteranschlüsse Rp1¼, 180° gegenüberliegend
Zonenvolumina (von oben nach unten): 130 l, 495 l, 625
l
Behälter: V = 1.250 l, H = 1.900 mm (inkl. Iso. <
2.050 mm), Kippmaß 1.934 mm, ø = 1.000 mm (inkl. Iso.
1.260 mm)
3x Thermometermuffe Rp½
1x Entlüftungsmuffe Rp½
Isolierung: Polyestervlies 130mm,
Energieeffizienzklasse C
max. Betriebstemperatur 95°C, max. Betriebsdruck 3 bar
Außenlackierung signalweiß
Preis incl. Versand Deutschland (Festland), auf
Palette, bis 3.000 Liter frei Bordsteinkante, ab 3.000
Liter Kundenseitige Entladung
Mit Fühlerklemmleiste, alternativ als Zubehör
empfohlen: Fühlermagnete ø5mm (Art.-Nr.: 996 125),
ø6mm (Art.-Nr.: 996 102) oder ø9mm (Art.-Nr.: 996 112)
DIESER SPEICHER ENTHÄLT FOLGENDES ZUBEHÖR:
3x Thermometer 0-120°C, Kl. 1, ø 100mm inkl.
Messingtauchhülse R½ (T.-Nr. 001 931)
4x Rohr-Stopfen schwarz R1¼ (T.-Nr. 996 080)
1x Baunach rendeMIX Aufkleber zur Anbringung auf
Isolierung

Fabrikat:  HG Baunach
Art.-Bez.:  rSTOR 1250 P4
Art.-Nr.:  001 979

Liefernachweis:
HG Baunach GmbH & Co. KG
Rheinstraße 7
D-41836 Hückelhoven
Tel: +49(0)24 33 / 970-210
Fax: +49(0)24 33 / 970-219
eMail: info@baunach.net
Internet: www.baunach.net

oder gleichwertig
Menge: 1,000 Stk
