# HG Baunach GmbH & Co. KG
Leistungsbeschreibung (GAEB 90, DA81)
Währung: EUR

## LV-Bezeichnung
Datum: 29.06.26

**1 RTB DN25 T20-70 Abgleich-Set (flink)**
Baunach Artikel-Stammdaten Version: 29.06.26
BAFA-Förderungsmöglichkeit im Rahmen der
Heizungsoptimierung durch einen hydraulischen Abgleich
und Einbau von Technik zur Volumenstromregelung
Thermostatischer Rücklauf-Temperatur-Begrenzer mit
einstellbarer Maximal-Temperatur, mit ca. 1% festem
Mindestdurchfluss
Zum automatischen, hydraulischen Abgleich von
Einzel-Wärmetauschern wie Trinkwarmwasserspeichern,
Lufterhitzern, Schwimmbadwärmetauschern und
raumlufttechnischen (RLT) Anlagen.
bestehend aus:
1) Ventil-Unterteil aktiv schließend VUS DN25 mit ca.
1% festem Mindestdurchfluss
DN25, DpN 100mbar, V'maxN 1,9 m³/h, Kvs 5,7
Durchgangsform, Rotguß vernickelt
Eingangsmuffe Rp1, Ausgangs-Verschraubung konisch
G1¼(i) × R1
PN 10bar, Tmax 120°C, (T.-Nr. 996 011)
2) Thermostat-Kopf mit Wendel-Tauchfühler TK-WTF
Sollwertbereich 20°C bis 70°C
Kapillarrohr-Länge 2m, Kapillarrohr-Abdichtung
Klemmverschraubung R½
Wendel-Tauchfühler-Länge 125mm, Reaktionszeit ca. 5s
ACHTUNG: Tauchfühler berührt Heizungswasser -
Absperrung bauseits vorsehen!
PN 10bar, Tmax 90°C (T.-Nr. 996 005)
3) T-Stück schwarz, TsF 1x1x½ (T.-Nr. 996 056)
4) Doppelnippel schwarz, NDs 1x1 (Ersatz-T.Nr. 996 065)

Fabrikat:  HG Baunach
Art.-Bez.:  RTB DN25 T20-70 Abgleich-Set (flink)
Art.-Nr.:  996 007

Liefernachweis:
HG Baunach GmbH & Co. KG
Rheinstraße 7
D-41836 Hückelhoven
Tel: +49(0)24 33 / 970-210
Fax: +49(0)24 33 / 970-219
eMail: info@baunach.net
Internet: www.baunach.net

oder gleichwertig
Menge: 1,000 Stk
