# HG Baunach GmbH & Co. KG
Leistungsbeschreibung (GAEB 90, DA81)
Währung: EUR

## LV-Bezeichnung
Datum: 29.06.26

**1 RTB DN15 T0-40 Abgleich-Ventil (Rad)**
Baunach Artikel-Stammdaten Version: 29.06.26
BAFA-Förderungsmöglichkeit im Rahmen der
Heizungsoptimierung durch einen hydraulischen Abgleich
und Einbau von Technik zur Volumenstromregelung
Thermostatischer Rücklauf-Temperatur-Begrenzer zum
direkten Anschluss an einen Radiator (Rad)
Zum hydraulischen Abgleich einzelner Radiatoren
Ventil mit einstellbarer Maximal-Temperatur, ohne
Mindestdurchfluss
Einstellbare Rücklauftemperatur: 0°C - 40°C
DN15, DpN 100mbar, V'maxN 0,57m³/h, Kvs 1,8,
absperrbar, Durchgangsform, Messing, EPDM-Dichtung
Eingangs-Nippel G¾(a) für konische Verschraubung
(Eurokonus), bspw. KRV 18mm
Ausgangsmuffe Rp1/2
PN 10bar, Tmax 90°C
Länge: 72mm, Höhe inkl. Thermostatkopf: 67mm, Breite
Thermostatkopf: 41mm

Fabrikat:  HG Baunach
Art.-Bez.:  RTB DN15 T0-40 Abgleich-Ventil (Rad)
Art.-Nr.:  996 024

Liefernachweis:
HG Baunach GmbH & Co. KG
Rheinstraße 7
D-41836 Hückelhoven
Tel: +49(0)24 33 / 970-210
Fax: +49(0)24 33 / 970-219
eMail: info@baunach.net
Internet: www.baunach.net

oder gleichwertig
Menge: 1,000 Stk
