# HG Baunach GmbH & Co. KG
Leistungsbeschreibung (GAEB 90, DA81)
Währung: EUR

## LV-Bezeichnung
Datum: 29.06.26

**1 PKuHV-Set DN25s G1½(i)xRp1**
Baunach Artikel-Stammdaten Version: 29.06.26
BAFA-Förderungsmöglichkeit im Rahmen der
Heizungsoptimierung durch einen hydraulischen Abgleich
und Einbau separater Steuerungstechnik
Pumpen-Kugelhahn-Verschraubung-Set DN25s G1½(i)×Rp1
bestehend aus:
1) 1× Kugelhahnverschraubung mit Schwerkraftbremse
DN25s×Rp1 (T.-Nr. 000 143), Pressmessing vernickelt,
PN20, Tmax 100°C
2) 1× Kugelhahnverschraubung ohne Schwerkraftbremse
DN25s×Rp1 (T.-Nr. 000 119), Pressmessing vernickelt,
PN20, Tmax 100°C
3) 2× Überwurfmutter G1½(i)×ø41,15 (T.-Nr. 000 011)
4) 2× Flachdichtung DN32×G1½ EPDM (T.-Nr.000 012)

Fabrikat:  HG Baunach
Art.-Bez.:  PKuHV-Set DN25s G1½(i)xRp1
Art.-Nr.:  996 082

Liefernachweis:
HG Baunach GmbH & Co. KG
Rheinstraße 7
D-41836 Hückelhoven
Tel: +49(0)24 33 / 970-210
Fax: +49(0)24 33 / 970-219
eMail: info@baunach.net
Internet: www.baunach.net

oder gleichwertig
Menge: 1,000 Stk
