# HG Baunach GmbH & Co. KG
Leistungsbeschreibung (GAEB 90, DA81)
Währung: EUR

## LV-Bezeichnung
Datum: 29.06.26

**1 VTR DN50 T20-70 Entnahme-Set**
Baunach Artikel-Stammdaten Version: 29.06.26
BAFA-Förderungsmöglichkeit im Rahmen der
Heizungsoptimierung durch einen hydraulischen Abgleich
und Einbau separater Steuerungstechnik
Vorlauf-Temperatur-Regler DN40 20-70°C
Zur Entladung eines Puffers Für eine
Frischwasserstation bei effektiver Nutzung des
mittleren Puffervolumens - Puffer oben schneller heiß
und unten länger kalt -
Thermostatisches Vorlauf-Temperatur-Regler-Ventil mit
einstellbarer Misch-Temperatur 20-70°C.
Bestehend aus:
1) Dreiwege-Misch-Ventil, Rotguss, EPDM-Dichtung
DN50, DpN 100mbar, Kvs = 10, V'max[100mbar] = 3,2m³/h,
Q'max = 74kW [20K] = 30l/min [10/45°C]
PN 10bar, Tmax 120°C
Mischt zwei Eingänge (rot und blau markiert) auf die
eingestellte Temperatur zum Ausgang (ohne Markierung).
2) Thermostat-Kopf mit Wendel-Tauchfühler,
Sollwertbereich 20°C bis 70°C
Kapillarrohr-Länge 2m, Wendel-Tauchfühler-Länge 125mm,
Reaktionszeit ca. 5s, PN 10bar, Tmax 90°C (T.-Nr. 996
005)
ACHTUNG: Tauchfühler berührt Heizungswasser -
Absperrung bauseits vorsehen!
3) Anschlussverschraubungen:
3x Schraubnippel-Einlegeteil, flach dichtend, R2
4) Fühleranschluss
T-Stück schwarz, TsF 2x2x½

Fabrikat:  HG Baunach
Art.-Bez.:  VTR DN50 T20-70 Entnahme-Set
Art.-Nr.:  996 099

Liefernachweis:
HG Baunach GmbH & Co. KG
Rheinstraße 7
D-41836 Hückelhoven
Tel: +49(0)24 33 / 970-210
Fax: +49(0)24 33 / 970-219
eMail: info@baunach.net
Internet: www.baunach.net

oder gleichwertig
Menge: 1,000 Stk
