# HG Baunach GmbH & Co. KG
Leistungsbeschreibung (GAEB 90, DA81)
Währung: EUR

## LV-Bezeichnung
Datum: 29.06.26

**1 Fühlermagnet ø5**
Baunach Artikel-Stammdaten Version: 29.06.26
BAFA-Förderungsmöglichkeit im Rahmen der
Heizungsoptimierung durch einen hydraulischen Abgleich
und Einbau von Technik zur Volumenstromregelung
Ringmagnet aus Neodym, vernickelt
Zur schnellen und einfachen Montage von
Temperaturfühlern mit ø5mm an Stahl-Pufferspeichern
Haftkraft = 50N (ca. 5kg)
Außen-Durchmesser: 12mm
Innen-Durchmesser: 5mm
Für Fühler ø5mm
Höhe = 12mm
Tmax = 80°C
Magnetisierungsrichtung: axial

Fabrikat:  HG Baunach
Art.-Bez.:  Fühlermagnet ø5
Art.-Nr.:  996 125

Liefernachweis:
HG Baunach GmbH & Co. KG
Rheinstraße 7
D-41836 Hückelhoven
Tel: +49(0)24 33 / 970-210
Fax: +49(0)24 33 / 970-219
eMail: info@baunach.net
Internet: www.baunach.net

oder gleichwertig
Menge: 1,000 Stk
