# HG Baunach GmbH & Co. KG
Leistungsbeschreibung (GAEB 90, DA81)
Währung: EUR

## LV-Bezeichnung
Datum: 29.06.26

**1 RTB DN25 T0-50 Abgleich-Set (träge)**
Baunach Artikel-Stammdaten Version: 29.06.26
BAFA-Förderungsmöglichkeit im Rahmen der
Heizungsoptimierung durch einen hydraulischen Abgleich
und Einbau von Technik zur Volumenstromregelung
Thermostatischer Rücklauf-Temperatur-Begrenzer mit
einstellbarer Maximal-Temperatur, mit ca. 1% festem
Mindestdurchfluss
Zum automatischen, hydraulischen Abgleich von
Einzel-Wärmetauschern wie Einrohr-Heizungssträngen,
Deckenstrahlplatten und Schwimmbad-Wärmetauschern.
Aufgrund der Trägheit nicht geeignet für Lufterhitzer
und raumlufttechnische (RLT) Anlagen.
bestehend aus:
1) Ventil-Unterteil aktiv schließend VUS DN25 mit ca.
1% festem Mindestdurchfluss
DN25, DpN 100mbar, V'maxN 1,9 m³/h, Kvs 5,7
Durchgangsform, Rotguß vernickelt
Eingangsmuffe Rp1, Ausgangs-Verschraubung konisch
G1¼(i) × R1
PN 10bar, Tmax 120°C, (T.-Nr. 996 011)
2) Thermostat-Kopf mit Kontaktfühler TK-KF
Sollwertbereich 0°C bis 50°C
PN 10bar, Tmax 90°C (T.-Nr. 996 028)
3) Spritze mit Wärmeleitpaste (T.Nr. 000 598)

Fabrikat:  HG Baunach
Art.-Bez.:  RTB DN25 T0-50 Abgleich-Set (träge)
Art.-Nr.:  996 207

Liefernachweis:
HG Baunach GmbH & Co. KG
Rheinstraße 7
D-41836 Hückelhoven
Tel: +49(0)24 33 / 970-210
Fax: +49(0)24 33 / 970-219
eMail: info@baunach.net
Internet: www.baunach.net

oder gleichwertig
Menge: 1,000 Stk
