# HG Baunach GmbH & Co. KG
Leistungsbeschreibung (GAEB 90, DA81)
Währung: EUR

## LV-Bezeichnung
Datum: 29.06.26

**1 rMIX DN25 2x4 RH 15**
Baunach Artikel-Stammdaten Version: 29.06.26
BAFA-Förderungsmöglichkeit im Rahmen der
Heizungsoptimierung durch hydraulischen Abgleich und
Einbau separater Steuerungstechnik
rendeMIX Mehrwege-Mischverteiler mit
3/3-Wege-Tangential-Mischhahn DN25×G1½(a) MsGuss
(Adapter grün), Küken und Deckel Ms58
Zur hocheffizienten Nutzung des Rücklaufes eines
ungemischten Hochtemperaturkreises in einem gemischten
Niedertemperaturkreis an einem Brennwertkessel, einem
Schichtspeicher oder einer Wärmeübergabestation
Stellantrieb EMS 240, 230V~ 50Hz 3,5VA 3-Punkt-Signal,
5Nm (240h), 240°, 93s
Zweikreis-Verteilerbaugruppe mit 2 Anschlüssen zur
Wärmequelle und 4 Anschlüssen zu den Wärmesenken,
Cuø35×1, DN32×G1½(a) flach, Rohrabstand 100mm
2 integrierte Schwerkraftbremsen/Rückflußverhinderer,
Dp10mbar
Direktheizkreis (HT): Kvs = 6,2 · V'max[100mbar] =
2m³/h · Q'max[20K] = 47kW - Mischkreis (NT): Kvs = 6,2
· V'max[100mbar] = 2m³/h · Q'max[10K] = 23kW ·
Leckrate < 0,1%
6 Thermometer 0-120°C, ø63mm, Löthülsen Ms58
6 Kugelhahnverschraubungen, Durchgang DN25, PN32,
G1½(i)×Rp1 flachdichtend, Stopfbuchse,
Plombierungs-Bohrung, Spindel mit Alu-Flügel-Griff
Isolierformschale EPP 40g/l, schwarz, 450×450mm,
Schnellmontagesatz
Mit Pumpenflanschen G1½(i) für Pumpen DN25 am
Wärmeerzeugervorlauf (1) und Mischkreisvorlauf (5)
Baugruppe beinhaltet KEIN Pumpenausgleichsstück - PAS
L180 (T.-Nr.: 001 338)
Baugruppe enthält keine Pumpe
Modell DN 25 - leichte Ausführung, PN 10bar, Tmax 120°C

Fabrikat:  HG Baunach
Art.-Bez.:  rMIX DN25 2x4 RH 15
Art.-Nr.:  001 013

Liefernachweis:
HG Baunach GmbH & Co. KG
Rheinstraße 7
D-41836 Hückelhoven
Tel: +49(0)24 33 / 970-210
Fax: +49(0)24 33 / 970-219
eMail: info@baunach.net
Internet: www.baunach.net

oder gleichwertig
Menge: 1,000 Stk
