# HG Baunach GmbH & Co. KG
Leistungsbeschreibung (GAEB 90, DA81)
Währung: EUR

## LV-Bezeichnung
Datum: 29.06.26

**1 rJET DN25 2x4 LT 1**
Baunach Artikel-Stammdaten Version: 29.06.26
BAFA-Förderungsmöglichkeit im Rahmen der
Heizungsoptimierung durch hydraulischen Abgleich und
Einbau separater Steuerungstechnik
rendeMIX Mehrwege-Mischverteiler mit
3/2-Wege-Tangential-Mischhahn DN25×G1½(a) MsGuss
(Adapter rot), Küken und Deckel Ms58
TWIN Baugruppe zur Erweiterung einer rendeMIX 2x4
Baugruppe um einen zusätzlichen
Niedertemperatur-Mischkreis mit Rücklaufnutzung des
Hochtemperaturkreises und hocheffizientem Betrieb
einer Systemtrennung über Durchflusssteuerung aus dem
Differenzdruck der Pumpe im Wärmeerzeugerkreis (also
ohne zusätzliche Pumpe im Primärkreis der
Systemtrennung!)
Stellantrieb EMS 240, 230V~ 50Hz 3,5VA 3-Punkt-Signal,
5Nm (240h), 240°, 93s
Zweikreis-Verteilerbaugruppe mit 2 Anschlüssen zur
Wärmequelle und 4 Anschlüssen zu den Wärmesenken,
Cuø35×1, DN32×G1½(a) flach, Rohrabstand 100mm
1 integrierter Rückflußverhinderer, Dp10mbar und 1
integrierter Rücklauf-Differenzdruckregler, Dp50-70mbar
Nachgeschaltete Baugruppe (HT): Kvs = 6,5 ·
V'max[100mbar] = 2,1m³/h · Q'max[20K] = 49kW -
Zusätzlicher Mischkreis (NT) mit ST DN25: Kvs = 5,7 ·
V'max[100mbar] = 1,8m³/h · Q'max[10K] = 21kW ·
Leckrate < 0,1%
4 Thermometer 0-120°C, ø63mm, Löthülsen Ms58
2 Kugelhahnverschraubungen, Durchgang DN25, PN32,
G1½(i)×Rp1 flachdichtend, Stopfbuchse,
Plombierungs-Bohrung, Spindel mit Alu-Flügel-Griff
Isolierformschale EPP 40g/l, schwarz, 450×450mm,
Schnellmontagesatz
Mit Pumpenflansch G1½(i) für Pumpe DN25 am
Wärmeerzeugervorlauf (1)
Baugruppe beinhaltet KEIN Pumpenausgleichsstück - PAS
L180 (T.-Nr.: 001 338)
Baugruppe enthält keine Pumpe
Modell DN 25 - leichte Ausführung, PN 10bar, Tmax 120°C
ACHTUNG: NICHT OHNE SYSTEMTRENNUNG VERWENDBAR!

Fabrikat:  HG Baunach
Art.-Bez.:  rJET DN25 2x4 LT 1
Art.-Nr.:  001 064

Liefernachweis:
HG Baunach GmbH & Co. KG
Rheinstraße 7
D-41836 Hückelhoven
Tel: +49(0)24 33 / 970-210
Fax: +49(0)24 33 / 970-219
eMail: info@baunach.net
Internet: www.baunach.net

oder gleichwertig
Menge: 1,000 Stk
