# HG Baunach GmbH & Co. KG
Leistungsbeschreibung (GAEB 90, DA81)
Währung: EUR

## LV-Bezeichnung
Datum: 29.06.26

**1 Lbox DN25s 2x2 VR**
Baunach Artikel-Stammdaten Version: 29.06.26
BAFA-Förderungsmöglichkeit im Rahmen der
Heizungsoptimierung durch hydraulischen Abgleich und
Einbau separater Steuerungstechnik
rendeMIX geschlossene Verteilerbaugruppe ohne
integrierte Weiche
Zum Anschluss eines Wärmeerzeugers in Verbindung mit
einer hocheffizienten rendeMIX Wärmeverteilung (Zwei-
oder Drei-Kammer-Verteiler)
Ohne Stellantrieb
Ungemischte Ladebaugruppe mit 2 Anschlüssen zur
Wärmequelle, Cuø35×1, Rohrabstand zur Wärmeverbraucher
(Verteiler) 100mm, Rohrabstand zum ungemischten
Hochtemperatur-Erzeuger 200mm, DN32×G1½(a) flach
1 integrierte Schwerkraftbremse/Rückflußverhinderer,
Dp10mbar
Erzeugerkreis: Kvs = 19,9 · V'max[250mbar] = 10m³/h ·
Q'max[20K] = 233kW · Q'max[10K] = 116kW
2 Thermometer 0-120°C, ø63mm, Löthülsen Ms58
4 Kugelhahnverschraubungen, Durchgang DN32, PN25,
G1½(i)×Rp1¼ flachdichtend, Stopfbuchse, Spindel mit
4-Kant Antrieb SW25
Isolierformschale EPP 40g/l, schwarz, 300×450mm,
Schnellmontagesatz
Ohne Pumpenflansche
Baugruppe beinhaltet KEIN Pumpenausgleichsstück - PAS
L180 (T.-Nr.: 001 338)
Baugruppe enthält keine Pumpe
Modell DN 25 - Verteilerbaugruppe für
Verteileranschluss von RECHTS, PN 10bar, Tmax 120°C

Fabrikat:  HG Baunach
Art.-Bez.:  Lbox DN25s 2x2 VR
Art.-Nr.:  001 271

Liefernachweis:
HG Baunach GmbH & Co. KG
Rheinstraße 7
D-41836 Hückelhoven
Tel: +49(0)24 33 / 970-210
Fax: +49(0)24 33 / 970-219
eMail: info@baunach.net
Internet: www.baunach.net

oder gleichwertig
Menge: 1,000 Stk
