# HG Baunach GmbH & Co. KG
Leistungsbeschreibung (GAEB 90, DA81)
Währung: EUR

## LV-Bezeichnung
Datum: 29.06.26

**1 rMIX DN25 2x4+UV L**
Baunach Artikel-Stammdaten Version: 29.06.26
BAFA-Förderungsmöglichkeit im Rahmen der
Heizungsoptimierung durch hydraulischen Abgleich und
Einbau separater Steuerungstechnik
rendeMIX Mehrwege-Mischverteiler mit
3/3-Wege-Tangential-Mischhahn DN25×G1½(a) MsGuss
(Adapter grün) und 3-Wege-Mischhahn DN32×G1½(a) Ms58,
Küken und Deckel Ms58
Zur hocheffizienten Nutzung des Rücklaufes eines über
Umschaltventil gesteuerten ungemischten
Hochtemperaturkreises (Ladekreis) in einem gemischten
Niedertemperaturkreis (Mischkreis) an einem
Brennwertkessel mit Mindestumlauf
Ladekreis: Stellantrieb EMS 90-2P, 230V~ 50Hz 2,3VA
2-Punkt-Signal, 6Nm (240h), 90°, 60s, rechts
schließend, Adapter grau. Mischkreis: Stellantrieb EMS
240, 230V~ 50Hz 3,5VA 3-Punkt-Signal, 5Nm (240h),
240°, 93s
Zweikreis-Verteilerbaugruppe mit 2 Anschlüssen zur
Wärmequelle und 4 Anschlüssen zu den Wärmesenken,
Cuø35×1, DN32×G1½(a) flach, Rohrabstand 100mm
1 integrierte Schwerkraftbremse/Rückflußverhinderer,
Dp10mbar
Ladekreis (HT): Kvs = 12,5 · V'max[100mbar] = 2m³/h ·
Q'max[20K] = 47kW - Mischkreis (NT): Kvs = 6,2 ·
V'max[100mbar] = 2m³/h · Q'max[10K] = 23kW · Leckrate
< 0,1%
6 Thermometer 0-120°C, ø63mm, Löthülsen Ms58
6 Kugelhahnverschraubungen, Durchgang DN25, PN32,
G1½(i)×Rp1 flachdichtend, Stopfbuchse,
Plombierungs-Bohrung, Spindel mit Alu-Flügel-Griff
Isolierformschale EPP 40g/l, schwarz, 450×450mm,
Schnellmontagesatz
Ohne Pumpenflansche
Baugruppe beinhaltet KEIN Pumpenausgleichsstück - PAS
L180 (T.-Nr.: 001 338)
Baugruppe enthält keine Pumpe
Modell DN 25 - leichte Ausführung, PN 10bar, Tmax 120°C

Fabrikat:  HG Baunach
Art.-Bez.:  rMIX DN25 2x4+UV L
Art.-Nr.:  001 326

Liefernachweis:
HG Baunach GmbH & Co. KG
Rheinstraße 7
D-41836 Hückelhoven
Tel: +49(0)24 33 / 970-210
Fax: +49(0)24 33 / 970-219
eMail: info@baunach.net
Internet: www.baunach.net

oder gleichwertig
Menge: 1,000 Stk
