# HG Baunach GmbH & Co. KG
Leistungsbeschreibung (GAEB 90, DA81)
Währung: EUR

## LV-Bezeichnung
Datum: 21.10.26

**1 DUMVbox DN25s 2x3 COW2**
Baunach Artikel-Stammdaten Version: 21.10.26
BAFA-Förderungsmöglichkeit im Rahmen der
Heizungsoptimierung durch hydraulischen Abgleich und
Einbau separater Steuerungstechnik
rendeMIX Doppel-Umschalt-Misch-Ventil aus einem
3-Wege-Umschalthahn und einem 3-Wege-Mischhahn, beide
DN32×G1½(a) Ms58, Küken und Deckel Ms58
Zur konstanten Regelung der Vorlauftemperatur in der
Warmwasserbereitung an Pufferspeichern (präzise
Topladung) und zur hocheffizienten Zwei-Zonen-Beladung
eines Pufferspeichers durch einen Wärmeerzeuger mit
Mindestumlauf im Heizbetrieb und bei vorrangiger
Warmwasserbereitung, Anschluss OBERHALB eines
Kugelhahn-Anschluss-Sets, VOLLBELADUNG der
Heizungszone (bis zum blauen Anschluss)
Umschaltkreis: Stellantrieb EMS 90-2P, 230V~ 50Hz
2,3VA 2-Punkt-Signal, 6Nm (240h), 90°, 60s, Rechts
schließend, Adapter grau. Mischkreis: Stellantrieb EMS
90-3P, 230V~ 50Hz 3,5VA 3-Punkt-Signal, 5Nm (240h),
90°, 70s, Adapter grau
Umschaltbaugruppe mit 3 Anschlüssen zum
Pufferspeicher, Cuø35×1, Rohrabstand zum Wärmeerzeuger
200mm, Rohrabstand zum Pufferspeicher 100mm,
DN32×G1½(a) flach
1 integrierte Schwerkraftbremse/Rückflußverhinderer,
Dp10mbar
Erzeugerkreis (NT): Kvs = 10,1 · V'max[250mbar] =
5,1m³/h · Q'max[20K] = 119kW · Q'max[10K] = 59kW ·
Leckrate < 0,1%
5 Thermometer 0-120°C, ø63mm, Löthülsen Ms58
2 Kugelhahnverschraubungen, Durchgang DN25s, PN20,
G1½(i)×Rp1 flachdichtend, Stopfbuchse, Spindel mit
Nylon-T-Griff
Isolierformschale EPP 40g/l, schwarz, 450×450mm,
Schnellmontagesatz
Ohne Pumpenflansche
Baugruppe beinhaltet KEIN Pumpenausgleichsstück - PAS
L180 (T.-Nr.: 001 338)
Mit Blindverschraubung bestehend aus G1½
Überwurfschraube aus Messing und Edelstahlscheibe
Modell DN 25 - starke Ausführung, PN 10bar, Tmax 120°C

Fabrikat:  HG Baunach
Art.-Bez.:  DUMVbox DN25s 2x3 COW2
Art.-Nr.:  001 499

Liefernachweis:
HG Baunach GmbH & Co. KG
Rheinstraße 7
D-41836 Hückelhoven
Tel: +49(0)24 33 / 970-210
Fax: +49(0)24 33 / 970-219
eMail: info@baunach.net
Internet: www.baunach.net

oder gleichwertig
Menge: 1,000 Stk
