# HG Baunach GmbH & Co. KG
Leistungsbeschreibung (GAEB 90, DA81)
Währung: EUR

## LV-Bezeichnung
Datum: 29.06.26

**1 rSYS DN25 3x4 R 35**
Baunach Artikel-Stammdaten Version: 29.06.26
BAFA-Förderungsmöglichkeit im Rahmen der
Heizungsoptimierung durch hydraulischen Abgleich und
Einbau separater Steuerungstechnik
rendeMIX Mehrwege-Mischverteiler mit
3/2-Wege-Tangential-Mischhahn DN25×G1½(a) MsGuss
(Adapter rot), Küken und Deckel Ms58
Zur hocheffizienten Zwei-Zonen-Entladung eines
Pufferspeichers in einem gemischten
Niedertemperaturkreis unter hocheffizienter Nutzung
des Rücklaufes eines ungemischten
Hochtemperaturkreises mittels hocheffizientem Betrieb
einer Systemtrennung über Durchflusssteuerung
Stellantrieb EMS 240, 230V~ 50Hz 3,5VA 3-Punkt-Signal,
5Nm (240h), 240°, 93s
Zweikreis-Verteilerbaugruppe mit 3 Anschlüssen zum
Wärmeerzeuger (Puffer oder Kessel mit
Abgaswärmetauscher), Cuø35×1, Rohrabstand 100mm,
DN32×G1½(a) flach
2 integrierte Schwerkraftbremsen/Rückflußverhinderer,
Dp10mbar
Direktheizkreis (HT): Kvs = 6,2 · V'max[100mbar] =
2m³/h · Q'max[20K] = 47kW - Mischkreis (NT) mit ST
DN25: Kvs = 5,7 · V'max[100mbar] = 1,8m³/h ·
Q'max[10K] = 21kW · Leckrate < 0,1%
7 Thermometer 0-120°C, ø63mm, Löthülsen Ms58
7 Kugelhahnverschraubungen, Durchgang DN25, PN32,
G1½(i)×Rp1 flachdichtend, Stopfbuchse,
Plombierungs-Bohrung, Spindel mit Alu-Flügel-Griff
Isolierformschale EPP 40g/l, schwarz, 450×450mm,
Schnellmontagesatz
Mit Pumpenflanschen G1½(i) für Pumpen DN25 am
ungemischten Heiz- (3) und Mischkreisvorlauf (5)
Baugruppe beinhaltet EIN Pumpenausgleichsstück - PAS
L180 - mit Verschraubungen G1½(a)×G1½(i) zum Ausgleich
einer Pumpe DN25, Länge 180mm, isoliert (T.-Nr.: 001
338)
Baugruppe enthält keine Pumpe
Modell DN 25 - leichte Ausführung, PN 10bar, Tmax 120°C
ACHTUNG: NICHT OHNE SYSTEMTRENNUNG VERWENDBAR!

Fabrikat:  HG Baunach
Art.-Bez.:  rSYS DN25 3x4 R 35
Art.-Nr.:  001 527

Liefernachweis:
HG Baunach GmbH & Co. KG
Rheinstraße 7
D-41836 Hückelhoven
Tel: +49(0)24 33 / 970-210
Fax: +49(0)24 33 / 970-219
eMail: info@baunach.net
Internet: www.baunach.net

oder gleichwertig
Menge: 1,000 Stk
