# HG Baunach GmbH & Co. KG
Leistungsbeschreibung (GAEB 90, DA81)
Währung: EUR

## LV-Bezeichnung
Datum: 29.06.26

**1 rSYS DN25s 2x4 RT-a**
Baunach Artikel-Stammdaten Version: 29.06.26
BAFA-Förderungsmöglichkeit im Rahmen der
Heizungsoptimierung durch Ersatz von
Heizungs-Umwälzpumpen durch hocheffiziente Umwälzpumpen
rendeMIX Mehrwege-Mischverteiler mit
3/2-Wege-Tangential-Mischhahn DN25×G1½(a) MsGuss
(Adapter grün), Küken und Deckel Ms58
TWIN Baugruppe zur Erweiterung einer rendeMIX 2x4
Baugruppe um einen zusätzlichen
Niedertemperatur-Mischkreis mit Rücklaufnutzung des
Hochtemperaturkreises und hocheffizientem Betrieb
einer Systemtrennung über Durchflusssteuerung
Stellantrieb EMS 240, 230V~ 50Hz 3,5VA 3-Punkt-Signal,
5Nm (240h), 240°, 93s
Zweikreis-Verteilerbaugruppe mit 2 Anschlüssen zur
Wärmequelle und 4 Anschlüssen zu den Wärmesenken,
Cuø35×1, DN32×G1½(a) flach, Rohrabstand 100mm
2 integrierte Schwerkraftbremsen/Rückflußverhinderer,
Dp10mbar
Nachgeschaltete Baugruppe (HT): Kvs = 13,9 ·
V'max[100mbar] = 4,4m³/h · Q'max[20K] = 102kW -
Zusätzlicher Mischkreis (NT) mit ST DN25s: Kvs = 7,2 ·
V'max[100mbar] = 2,3m³/h · Q'max[10K] = 27kW ·
Leckrate < 0,1%
4 Thermometer 0-120°C, ø63mm, Löthülsen Ms58
2 Kugelhahnverschraubungen, Durchgang DN25s, PN20,
G1½(i)×Rp1 flachdichtend, Stopfbuchse, Spindel mit
Nylon-T-Griff
Isolierformschale EPP 40g/l, schwarz, 450×450mm,
Schnellmontagesatz
Ohne Pumpenflansche
Baugruppe beinhaltet KEIN Pumpenausgleichsstück - PAS
L180 (T.-Nr.: 001 338)
Mit eingebauter hocheffizienter Grundfos UPM3 Pumpe,
DN25, 130mm, H 5-6mWS, 230V~ 50Hz, 2m
Anschlussleitung, EEI < 0,2
Modell DN 25 - starke Ausführung, PN 10bar, Tmax 120°C
ACHTUNG: NICHT OHNE SYSTEMTRENNUNG VERWENDBAR!

Fabrikat:  HG Baunach
Art.-Bez.:  rSYS DN25s 2x4 RT-a
Art.-Nr.:  001 613

Liefernachweis:
HG Baunach GmbH & Co. KG
Rheinstraße 7
D-41836 Hückelhoven
Tel: +49(0)24 33 / 970-210
Fax: +49(0)24 33 / 970-219
eMail: info@baunach.net
Internet: www.baunach.net

oder gleichwertig
Menge: 1,000 Stk
