# HG Baunach GmbH & Co. KG
Leistungsbeschreibung (GAEB 90, DA81)
Währung: EUR

## LV-Bezeichnung
Datum: 29.06.26

**1 Roll-Up Banner 2ZP-04**
Baunach Artikel-Stammdaten Version: 29.06.26
Roll-Up mit Druckmotiv Zwei-Zonen-Prinzip-04
Premium Rollup zur Visualisierung der
Baunach-Wärmeverteilung in Verkaufsräumen und
Veranstaltungen
Aluminiumgehäuse mit verchromten Endkappen
Druck auf hochwertigen Rollup-Film
Aluminium Teleskopstange (ermöglicht verstellbare
Höhen von ca 1520 mm bis ca. 2290 mm)
gepolsterte Transporttasche
850 mm breit
Sichtbare Fläche: 850 mm x 2205 mm

Fabrikat:  HG Baunach
Art.-Bez.:  Roll-Up Banner 2ZP-04
Art.-Nr.:  999 843

Liefernachweis:
HG Baunach GmbH & Co. KG
Rheinstraße 7
D-41836 Hückelhoven
Tel: +49(0)24 33 / 970-210
Fax: +49(0)24 33 / 970-219
eMail: info@baunach.net
Internet: www.baunach.net

oder gleichwertig
Menge: 1,000 Stk
